# Robert-Schuman-Str. 4, TH 2 und Mensa
Angebotsaufforderung (GAEB DA 2000 1.2, DA83)
Projekt: 2025-06-0248
Währung: EUR
Erstellt mit: GAEB Toolbox V3.2 G90 R20170508, iTWO_64 V8.0.616, 01.12.2025

## Zusätzlicher Text
Allgemeine Hinweise

1. Bei den zu sanierenden Objekten handelt es sich zu einen um die Schulsporthalle 2 des Einhard-Gymnasiums in der Robert-Schuman-Str. 4 in 52066 Aachen und zum anderen um die Mensa des Einhard-Gymnasiums in der Malmedyer Straße 61-63 in 52066 Aachen. Die Baustellenzufahrt erfolgt ausschließlich über den Parkplatz  an der Malmedyer Straße 61-63. Auf den Flachdächern der Gebäude soll nach erfolgter Dachsanierung jeweils eine Photovoltaikanlage montiert werden.

2. Während der gesamten Baumaßnahme findet der normale Betrieb im Gebäude statt. Zugänge zu den Räumlichkeiten sind während der gesamten Bauzeit freizuhalten. Geräusch- und staubintensive Arbeiten sind im Vorfeld mit der Bauleitung und der Einrichtungsleitung abzustimmen.

3. Die Baustelleneinrichtungsflächen sind mit der Bauleitung und der Einrichtungsleitung vorab zu besprechen und für die gesamte Bauzeit zu sichern.

4. Die Zufahrt zur Baustelle ist ausschließlich von der Malmedyer Straße aus vorzusehen. Weitere Abstimmungen sind mit den entsprechenden Behörden eigenverantwortlich vorzunehmen. Die Zufahrten und
benutzten Straßen sind täglich von Verunreinigungen durch Baustellenbetrieb zu reinigen. Eventuelle Ausbauarbeiten der Zufahrt für Schwerlastverkehr sowie anschließender Rückbau in den ursprünglichen Zustand ist einzukalkulieren und wird nicht gesondert vergütet.

5. Die Baustellentoilette wird bauseits zur Verfügung gestellt und muss nicht einkalkuliert werden.

6. Die Erstellung der Baustrom- und Bauwasseranschlüsse wird bauseits vorgenommen. Die Verteilung von dort mit Steckdosenverteilern ist Sache des Unternehmers. Die Kosten für Strom und Wasser werden vom Bauherrn übernommen.

7. Es ist bei allen Abbrucharbeiten zu berücksichtigen, dass ein Materialtransport zur nächsten Stellmöglichkeit von Containern einzukalkulieren ist. Container dürfen nur außerhalb des Gebäudes platziert werden.

8. Gebäudedaten:
Die Höhe der Dächer beträgt ca. 12 m ü. OK Gelände.
Die Dachkonstruktion bestehen aus einem Trapezdach sowie aus einem Stahlbetondach. Es ist eine mehrlagige bituminöse bzw. Folien-Abdichtung vorhanden. Bei dem Mensadach bleibt diese bestehen. Die Entwässerungen erfolgen rohrgeführt durch innenliegende Abläufe.

8. Besichtigungsmöglichkeit:
Zur genauen Kalkulation liegen dem Leistungsverzeichnis Pläne sowie
Fotos bei. Es ist möglich, vor Angebotsabgabe das Gelände und die Zufahrt
zum Gelände zu besichtigen. Ein Dachaufstieg ist jeweils vorhanden vorhanden.
Die Besichtigung  muss in Abstimmung mit der Stadt Aachen, Gebäudemanagement, Herr Breuer, erfolgen. Tel.: 0241 432 27411

## Zusätzlicher Text
Entfernung von Schadstoffen

Bauabfälle, die durch die Baumaßnahme entstehen, sind vom Zeitpunkt ihrer Entstehung voneinander getrennt zu halten. Verpackungen und sämtliche Wertstoffe sind getrennt von den Abfällen zu entsorgen.

Die Befolgung dieser Auflagen umfasst beim Abriss von Gebäuden insbesondere, dass:
1.  vor Beginn der Abbrucharbeiten sämtliche Gegenstände und Materialien, die nicht Bestandteil  der Baulichkeit sind, entfernt und in gesetzlich zulässiger Form entsorgt werden.
2.  ein Abbruch in Form einer einfachen Zertrümmerung unzulässig ist.
3.  der Abbruch in kontrollierter Form durchzuführen ist, die es erlaubt, eine sachgerechte  Trennung der Abbruchmaterialien vorzunehmen. Getrennt zu halten sind folgende  Materialgruppen:
   - Schutt (Beton, Mauerwerk, Ziegel, Keramik)
   - Bau- und Abbruchholz
   - Metalle (auch Kabelschrott)
   - Sonstige Abfälle
   - Sonderabfälle (Farben, Lacke, Kleber, etc.)
   - weitere wiederverwendbare Stoffe (z.B. Altfenster)

Die Befolgung dieser Auflagen bedingt für Neubaumaßnahmen die Trennung von:
1.  den oben genannten Stoffen
2.  Papier und Pappe
3.  Folien und Kunststoffbehälter
4.  Paletten
5.  Styropor
6.  Flachglas
7.  Grünabfälle, Strauch- und Baumschnitt

Die getrennt gehaltenen Abfälle sind fachlich qualifizierten Entsorgungs- und Verwertungsfirmen zu überlassen oder (innerhalb der gesetzlich festgelegten Grenzen) selber zu zugelassenen Abfallbehandlungsanlagen abzufahren. Deponiegebühren sind vom AN zu zahlen.

Umweltverträglichkeit von Baustoffen und Arbeitsvorgängen
Die derzeitigen Erkenntnisse des umweltverträglichen Bauens sind bei allen beauftragten Lieferungen und Arbeiten zu berücksichtigen. Insbesondere gilt dies für Stoffe, die direkt die Gesundheit beeinträchtigen können (z.B. Asbest, Formaldehyd, Lösemittel etc.), aber auch für Materialien, die durch ihren Einsatz unsere Umweltbedingungen negativ beeinflussen wie z.B. FCKW bzw. HFCKW aufgeschäumte Dämmmaterialien.
Soweit es technisch möglich ist, sind solche Stoffe zu vermeiden. Tropenholz und Tropenholzprodukte sowie PVC-Produkte wie Fenster und Bodenbeläge dürfen nur eingesetzt werden, wenn sie in konkreten Einzelfällen ausdrücklich vom Auftraggeber geforderten werden. Auf jeden Fall sind die Anforderungen des Arbeitsschutzes strikt einzuhalten.

Entfernung von asbesthaltigen Materialien
Aufgrund der heute ausreichend bekannten Gesundheitsgefährdung durch den Baustoff Asbest ist es erforderlich geworden, bei Entfernung bzw. beim Umgang mit diesen Materialien nach den Richtlinien der TRGS 519 (Technische Regel für Gefahrstoffe) zu arbeiten.

Entfernung von künstlichen Mineralfasern
Aufgrund der möglichen Gesundheitsgefährdung durch den Baustoff KMF (Herstellung vor 2000), ist es erforderlich geworden, bei Entfernung bzw. beim Umgang mit diesen Materialien nach den Richtlinien der TRGS 521 (Technische Regel für Gefahrstoffe) zu arbeiten.
Sollten sich im Zuge der laufenden Arbeiten unvermutet oben genannte Materialien vorfinden, so ist die Arbeit an dieser Stelle zu unterbrechen und die Bauleitung unverzüglich zu informieren. Das Fortsetzen der Arbeiten ist hier erst nach Zustimmung der Bauleitung möglich.

## 01 Dachabdichtungsarbeiten
Datum: 01.12.2025

### Gewerk 01 Dachabdichtungsarbeiten

*Hinweis: AVB UND ATV - ALLGEMEINE RECHTLICHE UND TECHNISCHE VERTRAGSBEDINGUNGEN*
AVB UND ATV - ALLGEMEINE RECHTLICHE UND TECHNISCHE VERTRAGSBEDINGUNGEN

Es gilt die aktuelle Vergabe- und Vertragsordnung für Bauleistungen (VOB) als allgemeine Vertragsbedingung (VOB/B) und als allgemein technische Vertragsbedingung (VOB/C) in der neusten Fassung. Lieferung und fachgerechte Verarbeitung der Materialien nach Fachregeln, Vorschriften und nach anerkannten Regeln der Technik in fertiger Leistung.

*Hinweis: ZTV - Zusätzliche Techniche Vertragsbedingungen - Flachdachabdichtung*
ZTV - Zusätzliche Technische Vertragsbedingungen - Flachdachabdichtung

1. Allgemeine Hinweise
1.1 Diese Vorbemerkungen sind Zusätzliche Technische Vertragsbedingungen ZTV.
Sie sind als solche Bestandteil der Leistungsbeschreibung und werden wesentlicher Vertragsbestandteil.

1.2 Die nachfolgenden Leistungsdefinitionen bestimmen die vertraglich geschuldete Leistung des Auftragnehmers.

1.3 Der Bieter bestätigt, daß die nachfolgend aufgeführten Lohnsätze unter Beachtung der preisrechtlichen Vorschriften ermittelt sind und die üblichen Berechnungsmerkmale bereits vollständig beinhalten. Zuschläge oder Zulagen können daher nicht zusätzlich berechnet werden. Dies gilt nicht, sofern der Auftraggeber Nacht-, Sonn- und Feiertagsarbeiten sowie Überstunden vor deren Ausführung ausdrücklich beauftragt. Die Höhe der in Ansatz zu bringenden Zuschläge richtet sich in diesem Fall nach den geltenden, jeweils einschlägigen Tarifbestimmungen. Das Leistungsverzeichnis hat nur dann Gültigkeit, wenn die nachfolgenden Stundenlohnsätze, Gerätesätze und Materialpreise ausgefüllt sind. Sätze und Preise gelten für die gesamte Bauzeit. Sämtliche Preise sind Nettopreise. Die zum Zeitpunkt der Beauftragung jeweils
gültige gesetzliche Mehrwertsteuer wird hinzu gerechnet.

1.4 Es gelten die Allgemeinen Vertragsbedingungen für die Ausführung von Bauleistungen nach VOB Teil B, die Allgemeinen Technischen Vertragsbedingungen für Bauleistungen VOB Teil C, die für das Gewerk maßgeblichen DIN und EN - Normen, sowie die UVV Richtlinien in Ihrer aktuellen Form.

1.5 Der AN kann sich vor Angebotsabgabe von den  Besonderheiten der Örtlichkeit und den evtl. damit
verbundenen Behinderungen, Beeinträchtigungen und Schwierigkeiten für die Ausführung seiner Arbeiten
überzeugen. Nachforderungen hinsichtlich der angebotenen Leistungen, die aus Unkenntnis der Örtlichkeit resultieren, werden nicht berücksichtigt.

1.6  Alle angegebenen Maße sind vor Ort zu überprüfen. Für alle anzufertigenden Bauteile sind vor Herstellung / Konfektionierung die erforderlichen Maße zu nehmen.
Lieferung und fachgerechte Verarbeitung der Materialien, nach Fachregeln, Vorschriften und Herstellerangaben in fertiger Leistung.

2. Besondere Hinweise
Die "Richtlinien für die Planung und Ausführung von Dächern mit Abdichtungen" (Flachdachrichtlinien), aufgestellt und herausgegeben vom Zentralverband des Deutschen Dachdeckerhandwerks und der Bundesfachabteilung Bauwerksabdichtung im Hauptverband der Deutschen Bauindustrie e.V., sind
Vertragsbestandteil. Alle Dämm- und Dichtungsmaterialien sind bis zur Verarbeitung trocken zu lagern. Dämmplatten, die in Feuchtigkeit gelegen haben, dürfen nicht mehr verarbeitet werden. Der Arbeitsablauf bei Abdichtungsarbeiten ist so einzurichten, daß bei Arbeitsunterbrechung offene Kanten des Abdichtungsaufbaues gegen Eindringen von Niederschlagswasser zu schützen sind.
Sofern die fertiggestellte Dachabdichtung als Arbeitsebene für anderweitig erforderliche Arbeiten (z.B. Aufstellen von Gerüstböcken, Absetzen und Lagern von Baumaterial etc.) genutzt wird, hat der Auftragnehmer strikt darauf zu achten, daß ein ausreichender Schutz der Dachabdichtung gewährleistet ist.

3. Abrechnungs-Hinweise
Sofern im Leistungsverzeichnis keine gesonderten Aussagen gemacht sind, gelten die Abrechnungseinheiten der VOB - Teil C, DIN 18338, Abschnitt 0.5.
Die Abrechnung der Leistungen erfolgt gemäß des örtlichen Aufmaßes. Aufmaße sind, falls zum Nachweis
erforderlich, ggf. durch Skizzen, Angaben des Gebäudeteils, der Raumnummer o.ä. zu belegen. Sie sind
baubegleitend vorzunehmen. Bei der Abrechnung sind die gleichen Positionsnummern wie im Leistungsverzeichnis zu verwenden.

Stundenlohnarbeiten werden nur vergütet, wenn sie als solche vor ihrem Beginn ausdrücklich vereinbart werden.Bei Stundenlohnarbeiten müssen die Nachweise enthalten:
- Art der ausgeführten Leistung
- Ort und Datum sowie Dauer der Arbeiten (mit
Uhrzeitangabe)
- Anzahl der eingesetzten Arbeitskräfte
- Materialverbrauch
- bei Maschinen- und Kfz-Einsatz Angaben zum Typ

*Hinweis: Allgemeine Beschreibung Dachabdichtung der Sporthalle*
Allgemeine Beschreibung Dachabdichtung der Sporthalle

Anwendungskategorie der Dachabdichtung DIN 18531: K2
Gebäudehöhe: bis 12 m
Dachfläche: ca. 650 qm
Dachneigung: gering
Neigung der Entwässerungskehlen:
Unterkonstruktion: Stahltrapezblech

Zusätzlich zu dieser Leistungsbeschreibung sind in ihrer jeweils neuesten Fassung zu beachten:
- DIN 18531, DIN 18532, DIN 18533, DIN 18534 und DIN 18535 und DIN 18195
- Technische Regeln für die Planung und Ausführung von Abdichtungen mit Polymerbitumen- und Bitumenbahnen - abc der Bitumenbahnen (vdd e.V. Frankfurt)
- Die Werksvorschriften der einzelnen Hersteller
- Die "Allgemeinen Technischen Vertragsbedingungen für Bauleistungen" (VOB/C)
- Die Bestimmungen der Berufsgenossenschaft

Der nachfolgende Leistungstext ist unter Berücksichtigung der erhöhten Qualitätsanforderungen der DIN 18531 an Dächer der Anwendungskategorie K2 erstellt. Dies betrifft insbesondere die Wasserführung in der Dachfläche und die Ausbildung der Details. Metallprofile, Holzbohlen, Einbauteile etc. sind mit darauf abgestimmten Befestigungsmitteln im tragenden Untergrund zu befestigen. Dabei ist die DIN EN 1991-1-1 und DIN EN 1991-1-4/AN zu beachten.

Der Anbieter hat sich vor der Angebotsabgabe genauestens über das Objekt zu informieren, die baulichen und technischen Gegebenheiten mit der Bauleitung abzustimmen und die Massen nachzuprüfen. Nachforderungen aus Nichtkenntnis der Baustellenbesonderheiten können nicht anerkannt werden.

Die in der Leistungsbeschreibung aufgeführte Anzahl und Größe der Entwässerungseinrichtungen (Abläufe und Notüberläufe) ist entsprechend DIN 1986-100 auch hinsichtlich der Lage durch einen Fachsachverständigen zu überprüfen.

Soweit im Text nichts anderes beschrieben ist, ist die Lieferung der erforderlichen Materialien in die Leistungspreise einzukalkulieren.

Soweit für die in der Leistungsbeschreibung erfassten Bauprodukte harmonisierte technische Regeln entsprechend der Verordnung (EU) Nr. 305/2011 (EUBauPVO) zur Angleichung der Rechts- und Verwaltungsvorschriften der Mitgliedstaaten über Bauprodukte und anderer Rechtsakte der europäischen Gemeinschaft bestehen, sind diese zwingend einzuhalten.

Die in der Leistungsbeschreibung beschriebenen Bauprodukte sind als zur fachgerechten Lösung erforderliche Richtfabrikate vorgesehen. Werden andere Produkte angeboten, so sind für diese Produkte die Qualität und die Gleichwertigkeit nachzuweisen. Die Produkte müssen den europäischen Normen
(harmonisierte technische Regeln) und den dazu gehörigen deutschen Anwendungsnormen entsprechen. Wird keine Gleichwertigkeit nachgewiesen, so ist das Richtfabrikat bindend einzusetzen.

Der Nachweis der harten Bedachung gemäß Landesbauordnung ist durch Vorlage eines abP einer anerkannten Prüfstelle zu führen.

#### Bereich 01.01 Baustelleneinrichtung

**01.01.010 Baustelleneinrichtung**
Baustelle einrichten, während der gesamten Bauzeit der Dachflächen vorhalten und nach Beendigung der Arbeiten wieder entfernen, inkl. Vorhalten der erforderlichen Transportgeräte, Einholung von Lagergenehmigungen, Sicherung der Baustelle, auch mit Parkverbotsschildern,  Vorhalten eines Bauwagens für Pausenzeiten.
Die Teil-Gerüststellung außen erfolgt bauseits. Eingangstunnel und Bauzäune werden bauseits gestellt.
Auf dem Dach werden Absturzsicherungen bauseits gesetzt.
Menge: 1,000 psch

#### Bereich 01.02 Abdichtungsarbeiten Dach Sporthalle

**01.02.010 Flachdachaufbau demontieren**
Demontieren des vorhandenen Dachaufbaus, komplett von der Unterkonstruktion (Trapezblech) aus abtragen, von der Dachfläche schaffen und in die Container einlagern und inkl. Entsorgungskosten entsorgen.

Der Aufbau besteht aus:

- Dampfsperre, Bitumen, einlagig
- Wärmedämmung, Polystyrol, 80 mm
- 1. Abdichtungslage, Bitumen, 10 mm
- 2. Abdichtungslage, Folie, vermutlich der Fa. Alwitra
Menge: 650,000 m²

**01.02.020 Metallteile inkl.Unterkonstruktion demontieren**
Demontieren der vorhandenen Blechverwahrung wie Dachrandprofile abnehmen vom Dach bringen und als Bauschutt inkl. Entsorgungskosten abfahren.

Zu entfernen: Dachrandabdeckung inkl. Halter, Holzbohlen, Latten und Befestigungsmaterial, zusätzliches altes Dachrandblech.

Maße Dachrandparket: ca: 250 x 250 mm
Menge: 110,000 m

**01.02.030 Blitzschutz demontieren**
Demontieren der vorhandenen Blitzschutzanlage mit allen Zubehörteilen, von der Dachfläche transportieren und als Bauschutt abfahren, einschließlich der anfallenden
Entsorgungskosten.
Menge: 70,000 m

**01.02.040 An- und Abschlussabdichtungen demontieren**
Demontieren der vorhandenen An- bzw. Abschlussabdichtungen, von der Dachfläche schaffen, abfahren und inkl. Entsorgungskosten entsorgen.

1. Abdichtung aus:  Bitumen
2. Abdichtung aus:  Folie

Verlegeart: Verklebt und verspannt

Anschlusshöhe + Dachrandbreite: bis 50 cm
Menge: 110,000 m

**01.02.050 Dachabläufe demontieren**
Demontieren der vorhandenen Dachabläufe, inkl. der Aufstockelemente, DN: bis 150, aus der vorhandenen Abdichtung und der Unterkonstruktion ausbauen und als Bauschutt abfahren, einschließlich der
anfallenden Entsorgungskosten.

Es ist darauf zu achten, dass die vorhandenen Anschlussrohre befestigt bleiben und nicht abfallen.
Menge: 4,000 Stk

**01.02.060 Dachfläche aus Stahltrapezprofil reinigen**
Dachfläche aus Stahltrapezprofil reinigen,
Verunreinigungen auf den Obergurten und in den Tiefsicken der Stahltrapezprofile entfernen, Inkl. der vorhandenen Trapezsickendämmung. Anfallendes Material vom Dach schaffen und inkl. Entsorgungskosten entsorgen.

Hinweis:

Es darf kein Material in den Tiefsicken verbleiben.
Menge: 650,000 m²

**01.02.070 Dämmung Trapezsicken**
Dämmung, mineralisch, Steinwolle oder Glaswolle für Trapezsicken liefern und fachgerecht von oben fachgerecht in die Sichen einbauen.
Menge: 650,000 m²

**01.02.080 Dachranderhöhung**
Dachranderhöhung bestehend aus einer Holzkonstruktion aus Kannthölzern als Lagerhölzern, 10 cm stark, 25 cm lang und insgesamt 40 cm hoch, rechtwinkelig zum Dachrand im Abstand von 1 m, und einer zusätzlichen oberen Holzbohle, 40 mm stark und bis 250 mm breit, liefern und nach DIN EN 1991 mechanisch, inkl. der zugelassenen Befestigungsmittel, Schrauben, Winkel, etc., herstellen. Zwischen den Lagerhölzern ist mit Dämmung, die den Eigenschaften der ausgeschriebenen Dachdämmung entspricht, lagesicher zu dämmen.
Menge: 110,000 m

**01.02.090 Dampfsperre**
Elastomerbitumen Kaltselbstklebebahn als
Dampfsperrbahn nach DIN EN 13 970
Leistungs- und Funktionsanforderungen:
- Dicke ca. 1,5 mm
- oberseitig: Spezial-Aluminiumfolie
- unterseitig: Abziehfolie (darunter
 Kaltselbstklebemasse)
- Trägereinlage: Aluminium-Polyester-Kombination
 mit Glasvlies
- Durchtrittsicher
- Maximale Zugkraft nach DIN 12311-1:
 l: > 400 N/50 mm, q: > 300 N/50 mm
- Dehnung nach DIN 12311-1: l + q > 2 %
- Diffusionswiderstand (Sd- Wert)
 nach DIN EN 1931: > 1500 m
- Kaltbiegeverhalten nach DIN EN 1109: < -30 °C
- Wärmestandfestigkeit nach DIN EN 1110: > +100 °C
Liefern und gem. Herstellervorgaben auf den Untergrund
fachgerecht verlegen. Längsnaht- und
Kopfstoßüberdeckung mind. 8 cm breit, unter Verwendung
einer Andrückrolle fachgerecht verkleben. Ein
45°-Eckschnitt ist an der unteren Lage im Bereich des
T-Stoßes auszuführen. Stöße versetzt anordnen. Bei
Verlegung auf Stahltrapezblech: Längsnaht auf dem
Obergurt anordnen und Kopfstoß mit geeignetem
Flachblech während der Montage als Hilfe unterlegen. Im Bereich von An- und Abschlüssen sowie Dachdurchdringungen ist die Bahn luftdicht anzuschließen. Die Dampfsperre ist auch unter der Dachranderhöhung zu montieren
Der weitere Dachaufbau ist Zug um Zug aufzubringen.

angeboten ...................................
Menge: 650,000 m²

**01.02.092 Anschluss an Dachranderhöhung**
Abdichtungsanschluss der vorgenannten Dampfsperre an die aufgehende Dachranderhöhung fachgerecht herstellen.
Die Dampfsperre ist mit 10cm Lagenrückversatz zu überlappen und bis zur Oberkante der Dachranderhöhung zu führen.

Gesamtbreite des Anschlussstreifens: bis 60 cm

angeboten ...................................
Menge: 110,000 m

**01.02.093 Eckausbildung**
Fachgerechte Ausbildung aller Ecken der vorgenannten Position; Als Zulage.
Menge: 4,000 Stk

**01.02.095 Wärmedämmung, Grundplatte**
Polyurethan-Hartschaumplatten, nach DIN EN 13165,
für genutzte und nicht genutzte Dachflächen.
Leistungs- und Funktionsanforderungen:
- Anwendungstyp nach 4108-10: DAA dh,
 hohe Druckbelastbarkeit
- Deckschichten: Aluminium
- umlaufenden Stufenfalz
- Wärmeleitfähigkeit nach
 DIN 4108-4: 0,023 W/(mK)
- Brandverhalten nach DIN EN 13501-1: Klasse E
 nicht brennend abtropfend, nicht glimmend
- klassifiziert nach DIN 18234-2
- Zugfestigkeit senkrecht zur Plattenebene
 nach DIN EN 1607: > 40 kPa
- Umweltproduktdeklaration EPD nach ISO 14025
- Wasseraufnahme nach DIN EN 12087: < 3 Vol. %
- nicht kapillaraktiv
- formaldehydfrei
- biologisch und bauökologisch unbedenklich
- geruchsneutral
- resistent gegen Schimmel und Verrottung
- PIR-stabilisiert mit PIR Index > 250
 (extrem hohe Dimensionsstabilität)
- widerstandsfähig gegen statische und
 dynamische Lasten
- nicht schmelzend und dauerhaft formbeständig bei
 hoher Wärmeeinwirkung
- Plattengröße: 1200 x 600 mm
liefern und auf den Untergrund mit Schaumkleber
streifenweise windsogsicher nach DIN EN 1991-1-4
verkleben.
Platten versetzt anordnen und dicht stoßen.

Plattendicke: i. M. 110 mm

angeboten ...................................
Menge: 650,000 m²

**01.02.096 Wärmedämmung, Gefälleplatte**
Polyurethan-Hartschaumplatte mit Gefälle, nach
DIN EN 13165, für genutzte und nicht genutzte
Dachflächen.
Leistungs- und Funktionsanforderungen:
- Anwendungstyp nach 4108-10: DAA dh,
 hohe Druckbelastbarkeit
- Deckschichten: Aluminium
- Wärmeleitfähigkeit nach
 DIN 4108-4: 0,023 W/(mK)
- Brandverhalten nach DIN EN 13501-1: Klasse E
 nicht brennend abtropfend, nicht glimmend
- klassifiziert nach DIN 18234-2
- Zugfestigkeit senkrecht zur Plattenebene
 nach DIN EN 1607: > 40 kPa
- Umweltproduktdeklaration EPD nach ISO 14025
- Wasseraufnahme nach DIN EN 12087: < 3 Vol. %
- nicht kapillaraktiv
- formaldehydfrei
- biologisch und bauökologisch unbedenklich
- geruchsneutral
- resistent gegen Schimmel und Verrottung
- PIR-stabilisiert mit PIR Index > 250
 (extrem hohe Dimensionsstabilität)
- widerstandsfähig gegen statische und
 dynamische Lasten
- nicht schmelzend und dauerhaft formbeständig bei
 hoher Wärmeeinwirkung
- Plattengröße: 1200 x 1200 mm
liefern und auf den Untergrund nach geprüftem
Gefälleplan mit Schaumkleber streifenweise
windsogsicher nach DIN EN 1991-1-4 verkleben.
Platten versetzt anordnen und dicht stoßen.
Gefälle: 2 %
Mittlere Dicke: 160 mm

Hinweis:
Bei Überschreitung der maximalen Lieferdicke,
ist eine flächige Unterlegung mit geeigneten
Flachplatten gem. Herstellervorgaben erforderlich.
Die Verarbeitung der Unterlegung erfolgt nach
Herstellervorgaben verklebt verlegt.
Die Flachplatten sind fugenversetz anzuordnen.
Diese Leistung ist im Einheitspreis einzukalkulieren
und wird nicht gesondert vergütet.

Der U-Wert muss nach DIN EN 6946 nachgewiesen werden.

Plattendicke: i. M. 158,2 mm

Fabrikat: BauderPIR FA  G20
oder gleichwertig

angeboten ...................................
Menge: 650,000 m²

**01.02.096.0 Gefälledämmung, Sonderplatte**
Polypropylen-Hartschaumplatte mit Gefälle in zwei
Richtungen, als patentiertes universelles Kehlfüllstück
für vorgenannte Dämmung, für genutzte und nicht
genutzte Dachflächen.
Leistungs- und Funktionsanforderungen:
- sehr hohe Druckbelastbarkeit
- Brandverhalten nach DIN EN 13501-1: Klasse E
- geruchsneutral
- resistent gegen Schimmel und Verrottung
- widerstandsfähig gegen statische und
 dynamische Lasten
- Plattenformat: dreieckig
liefern und auf den Untergrund mit Schaumkleber
nach Verlegeanleitung windsogsicher nach
DIN EN 1991-1-4 verkleben.

- Anfangsdicke: 5 mm
- Enddicke: 23 mm

angeboten ...................................
Menge: 28,000 Stk

**01.02.097 1. Abdichtungslage**
Erste Lage der Abdichtung vollflächig verklebt als Behelfsabdichtung. Der Nahtbereich wird je nach Witterung geklebt oder verschweißt,

Elastomerbitumen-Kaltselbstklebebahn als untere Lage
nach DIN EN 13707 und DIN EN 13969 mit variabler
Nahtfügetechnik.
Leistungs- und Funktionsanforderungen:
- Anwendungskurzzeichen nach
 DIN SPEC 20000-201: DU/E1 PYE KTG KSP 3
 DIN SPEC 20000-202: PYE KTG KSP 3
- Dicke: ca. 3 mm
- oberseitig: folienkaschiert
- unterseitig: Kaltselbstklebebitumen mit Abziehfolie
- kurzfristige Behelfsabdichtung
- Trägereinlage: Glasgittergelege mit Glasvlies
- Maximale Zugkraft nach DIN 12311-1:
 l + q: > 1000 N/50 mm
- Dehnung nach DIN 12311-1: l + q: > 2 %
- Kaltbiegeverhalten nach DIN EN 1109: oben < -25 °C
 unten < -30 °C
- Wärmestandfestigkeit nach DIN EN 1110: > +100 °C
- Verhalten bei Brand von außen, im System geprüft
 nach DIN CEN/TS 1187 und eingestuft in BROOF(t1)
Liefern und gem. Herstellervorgaben auf den Untergrund
fachgerecht verlegen. Längsnaht- und Kopfstoßüberdeckung mind. 8 cm breit, unter Verwendung einer
Andrückrolle fachgerecht thermisch verschweißen.
Ein 45°-Eckschnitt ist an der unteren Lage im Bereich
des T-Stoßes auszuführen. Stöße versetzt anordnen.

angeboten ...................................
Menge: 650,000 m²

**01.02.098 Anschluss an Dachranderhöhung**
Abdichtungsanschluss der vorgenannten 1. Abdichtungslage an die aufgehende Dachranderhöhung fachgerecht herstellen.
Die Dampfsperre ist mit 10cm Lagenrückversatz zu überlappen und bis zur Außenkante der Dachranderhöhung zu führen.
Im Randbereich ist ein zu liefernder PIR-Keil 100 mm fachgerecht zu verlegen.

Gesamtbreite des Anschlussstreifens: bis 60 cm

angeboten ...................................
Menge: 110,000

**01.02.099 Eckausbildung**
Fachgerechte Ausbildung aller Ecken der vorgenannten Position; Als Zulage.
Menge: 4,000 Stk

**01.02.100 Zementgebundene Deckplatte**
Liefern und verlegen von zementgebundenen Leichtbauplatten, Dicke 6 mm, als zusätzliche druckfeste Schutz- und Lastverteilungsschicht im Bereich geplanter Photovoltaikanlagen auf einem Flachdachaufbau mit Bitumenabdichtung.

Die Platten sind mit PU-Kleber verklebt, dicht gestoßen und im Verband auf der zuvor fachgerecht verlegten Wärmedämmung aufzubringen. Die Verlegung erfolgt unter Berücksichtigung der statischen Erfordernisse und der vorgesehenen Belastung durch die PV-Unterkonstruktion.

Besondere Leistungen:

- Transport und Zuschnitt der Platten auf der Baustelle
- Herstellen von passgenauen Zuschnitten im Bereich von  Durchdringungen, Attiken oder Dachaufbauten
- Ebenes und lagestabiles Verlegen ohne Überzähne
- Entsorgung von Schnittresten und Verpackungen
- Dokumentation der fachgerechten Verarbeitung auf Verlangen der Bauleitung

Technische Angaben:

- Plattentyp: Lastverteilungsplatte
- Material: zementgebundene Leichtbauplatte mit Glasfasergewebeeinlage
- Plattendicke: 6 mm
- Format: gemäß Hersteller
- Druckfestigkeit: biege- und stoßfest
- Brandverhalten: Nicht brennbar, Euroklasse A1 gemäß DIN EN 13501-1
- schimmelresistent
- geprüft bei Frost-Tau-Wechsel
- wasserbeständig - kein aufquellen, resistent gegen Feuchtigkeit und Witterung

Aufgrund der Eigenschaften und der Zulassung für den Dachbereich und der Unkenntnis über ein vergleichbares Produkt ist nachfolgendes Fabrikat anzubieten.

Fabrikat: Knauf AQUAPANEL® Rooftop 6mm
Menge: 400,000 m²

**01.02.110 Bitumen-Voranstrich**
Kaltverarbeitbarer Bitumenvoranstrich auf Lösungsmittelbasis, schnelltrocknend, auf den gereinigten Untergrund einschl. aller An- und Abschlüsse streichen oder spritzen und durchtrocknen lassen.

Verbrauch: ca. 0,3 kg/m²

Hinweis:
Der Untergrund muss frei von Trennschichten wie z.B. Sprühfolien oder Ölen sein, diese sind im abtragenden Verfahren bauseits zu entfernen.

angeboten ...................................
Menge: 400,000 m²

**01.02.115 1. Abdichtungslage oberhalb der zementgeb. Deckplatte**
Erste Lage der Abdichtung oberhalb der zementgebundenen Deckplatte vollflächig verklebt als Behelfsabdichtung. Der Nahtbereich wird je nach Witterung geklebt oder verschweißt,

Elastomerbitumen-Kaltselbstklebebahn als untere Lage
nach DIN EN 13707 und DIN EN 13969 mit variabler
Nahtfügetechnik.
Leistungs- und Funktionsanforderungen:
- Anwendungskurzzeichen nach
 DIN SPEC 20000-201: DU/E1 PYE KTG KSP 3
 DIN SPEC 20000-202: PYE KTG KSP 3
- Dicke: ca. 3 mm
- oberseitig: folienkaschiert
- unterseitig: Kaltselbstklebebitumen mit Abziehfolie
- kurzfristige Behelfsabdichtung
- Trägereinlage: Glasgittergelege mit Glasvlies
- Maximale Zugkraft nach DIN 12311-1:
 l + q: > 1000 N/50 mm
- Dehnung nach DIN 12311-1: l + q: > 2 %
- Kaltbiegeverhalten nach DIN EN 1109: oben < -25 °C
 unten < -30 °C
- Wärmestandfestigkeit nach DIN EN 1110: > +100 °C
- Verhalten bei Brand von außen, im System geprüft
 nach DIN CEN/TS 1187 und eingestuft in BROOF(t1)
Liefern und gem. Herstellervorgaben auf den Untergrund
fachgerecht verlegen. Längsnaht- und Kopfstoßüberdeckung mind. 8 cm breit, unter Verwendung einer
Andrückrolle fachgerecht thermisch verschweißen.
Ein 45°-Eckschnitt ist an der unteren Lage im Bereich
des T-Stoßes auszuführen. Stöße versetzt anordnen.

angeboten ...................................
Menge: 450,000 m²

**01.02.120 Abdichtung Oberlage**
Polymerbitumen-Schweißbahn als obere Lage nach DIN EN 13707, mit einer mechanisch hochbelastbaren und dimensionsstabilen Kombinationsträgereinlage in Verbindung mit hochwertigsten Bitumenrezepturen, oberseitig APP-Bitumen für extrem gute Wärmestandfestigkeit und unterseitig SBS-Bitumen für beste Verschweißbarkeit.

Leistungs- und Funktionsanforderungen:

- Anwendungskurzzeichen nach

DIN SPEC 20000-201: DO / E1 PYE KTP 300 S5

DIN SPEC 20000-202: BA PYE KTP 300 S5

- Dicke ca. 5,2 mm
- oberseitig: beschiefert grünweiß
- unterseitig: folienkaschiert
- Trägereinlage: Polyesterverbund (KTP) 300 g/m²
- Maximale Zugkraft nach DIN 12311-1:
l + q: > 1450 N/50 mm
- Dehnung nach DIN 12311-1: l + q: > 23 %
- Maßhaltigkeit nach DIN EN 1107: < 0,1 %
- Kaltbiegeverhalten nach DIN EN 1109:
oben < -25 °C, unten < -40 °C
- Wärmestandfestigkeit nach DIN EN 1110:
oben > +150 °C, unten > +120 °C
- Widerstand gegen stoßartige Belastung nach
DIN EN 12691: >= 2000 mm Verfahren B
- Fremdüberwachung der Qualität bei der Herstellung
durch TÜV SÜD
- Verhalten bei Brand von außen, im System geprüft
nach DIN CEN/TS 1187 und eingestuft in BROOF(t1)
liefern und gem. Herstellervorgaben auf den Untergrund
fachgerecht vollflächig verschweißen. Längsnaht- und
Kopfstoßüberdeckung min. 8 cm breit fachgerecht
verschweißen. Stöße versetzt anordnen. Die Abdichtungsbahn ist bis auf das Dachrandabschlussprofil zu führen und fachgerecht zu befestigen.

angeboten ...................................
Menge: 600,000 m²

**01.02.125 Anschluss an Dachrandabschlussprofil**
Abdichtungsanschluss der vorgenannten Abdichtungsoberlage an das Dachrandprofil fachgerecht herstellen.
Die Abdichtungsbahn ist mit 10cm Lagenrückversatz zu überlappen und bis über die des Dachrandabschlussprofils zu führenund Fachgerecht zu fixieren.

Gesamtbreite des Anschlussstreifens: bis 70 cm
Menge: 110,000 m

**01.02.130 Eckausbildung**
Fachgerechte Ausbildung aller Ecken der vorgenannten Position; Als Zulage.
Menge: 4,000 Stk

**01.02.140 Einlaufkörper**
Liefern und fachgerechter Einbau eines Dachablaufs DN 100 für den Einbau in bestehende Dachkonstruktion. Der Ablauf muss für die Entwässerung von Flachdächern mit zweilagiger Bitumenabdichtung geeignet sein. Anschluss des Ablaufs an die vorhandene Entwässerungsleitung im Bestand.

Abflussmenge 7,4 l/s bei 35 mm Stauhöhe

Inkl. passgenauem, druckfestem Dämmkörper für einen Anschluss an umliegende PIR-Dämmung, Dämmdicke 160 mm. Der Ablaufkörper muss höhenkompatibel zur umliegenden Wärmedämmung sein. Der Anschluss an die Abdichtung erfolgt gemäß den Vorgaben des Abdichtungsherstellers mit werkstoffkompatiblen Flanschen oder Klemm-/Schweißverbindungen.

Inkl. aller erforderlichen Nebenleistungen wie:

- Herstellen der Öffnung in der Bestandskonstruktion
- Anarbeiten der Bitumenabdichtung an den Flansch des Ablaufs (zweilagig)
-Wärmedämmtechnische Anpassung im Anschlussbereich
- Anschluss an bestehende Dachentwässerungsleitung (inkl. Muffe, ggf. Übergangsstück)
- Einbau frost- und druckbeständig, inkl. Gefälleeinpassung

Angebotenes Produkt:.........................................
Menge: 4,000 Stk

**01.02.150 Notüberlauf**
Liefern und fachgerechtes Einbauen eines Notentwässerungselements (Notüberlauf), rechteckig, mit verlängertem Anschlussstutzen und zugehörigem Wärmedämmkörper.
Neigung des Rohres: ca. 3°

Abflussmenge als Speier 8,8 l/s bei 65 mm Stauhöhe

Der Notüberlauf ist in der Dämmebene des Flachdaches einzubauen und wird durch die vorhandene Dachrandabdeckung geführt. Die Gesamtlänge des Anschlussstutzens beträgt  1,0 m und wird ggf. bauseits auf die notwendige Länge angepasst.

Das Notentwässerungselement besteht aus einem hochschlagregen- und strömungssicheren Einlaufkopf mit integriertem Laubfang, sowie einer Abdeckplatte und wird mit einem wärmegedämmten Verlängerungselement (z. B. PU-Dämmkörper oder gleichwertig) vollständig in die vorhandene Wärmedämmung integriert.
Um bündig an die bestehende PIR-Dämmung anzuschließen, muss der Dämmkörper ggf. mit entsprechendem Dämmmaterial (mind. WLG 023) unterfüttert werden.

Die Abdichtungsebene des Flachdaches besteht aus bituminöser Abdichtung. Der Anschluss an die Dachabdichtung erfolgt über werkseitig vorkonfektionierte, bitumenverträgliche Klebeflansche zur Anbindung an die bituminöse Dachabdichtung gemäß den Herstellerangaben.

Der Durchbruch durch die Dachrandabdeckung ist bauseits herzustellen und auf die Maße des Notüberlaufes abzustimmen. Notüberlaufhöhe, -durchmesser und -führung sind nach DIN 1986-100 und den gültigen Regeln der Technik auszuführen.
Bei der Durchdringung des Bleches ist darauf zu achten keine Stöße zu treffen und die thermische Ausdehnung des Materials zu berücksichtigen. Das Raster der Bleche ist entsprechend auf die Position des Notüberlaufs anzupassen.
Die Durchdringung des Bleches ist nach Herstellerangaben abzudichten.
Der Überstand über der Dachrandbekleidung beträgt 10cm.
Lieferung und Montage des Notüberlaufs inkl. Anstauflansch. Die Oberkante des Anstauflansches sollte mind. 2cm unter der angrenzenden Gebäudekante liegen.

Leistungsumfang umfasst:

- Lieferung und Montage des Notüberlaufs mit 1 m Stutzenlänge
- Wärmedämmkörper zur Einbindung in die Dach- bzw. Gefälledämmung
- ggf. Unterfütterung des Dämmkörpers
- Durchdringung der Dachrandabdeckung (inkl. aller erforderlichen Zuschnitte und eindichten des Entwässerungsrohres
- Einbindung in die bituminöse Abdichtung inkl. werkstoffgleicher An- und Abschlüsse
- Dichtprüfung und Funktionskontrolle

Angebotenes Produkt:.........................................
Menge: 4,000 Stk

**01.02.160 Dachrandabschlussprofil**
Dchrandabschlussprofil, zweiteilig, DIN 18 339, aus stranggepresstem Aluminium EN AW-6060 T64, Nennhöhe
150 mm, Stablänge 5000 mm, zum spannungsfreien und materialgleichen Anschluss der Dachabdichtung mit
Bitumen-Deckprofil für Polymerbitumen-Schweißbahnen,
und Stoßverbindung, gemäß Montageanleitung montieren.
Befestigung mit korrosionsgeschützten
Senkkopf-Schrauben, in Holzunterkonstruktion.

angeboten ...................................
Menge: 110,000 m

**01.02.170 Eckausbildung**
Rechtwinklige Innen-/Außenecken mit Stoßverbindern montieren, als Zulage zum Profil der Vorposition.
Eckschenkellänge 200/200 mm.
Menge: 4,000 Stk

**01.02.180 Dachrandbekleidung**
Dachrandbekleidung der Dachranderhöhung mit Faserzementplatten, Stärke: 8 mm, inkl der Unterkonstruktion betehend aus: Lattung, Holzwerkstoffplatte und Vordeckung, liefern und fachgerecht montieren.

Aufgrund einer bereits ausgeführten Dachrandverkleidung an diesem Objekt, ist folgendes Fabrikat anzubieten.

Fabrikat Bekleidung: Eternit, Natura
Menge: 110,000 m

**01.02.190 Eckausbildung**
Fachgerechte Ausbildung aller Ecken der vorgenannten Position; Als Zulage.
Menge: 4,000 Stk

#### Bereich 01.03 Absturzsicherung

**01.03.010 Absturzsicherung Flachdachgeländer**
Durchdringungsfreier Seitenschutz für Flachdächer, als
Komplett-Geländersystem aus Aluminium zur
Kollektivsicherung für Insp.- u. Wartungszwecke
nach DIN EN 13374 Klasse A.
Ausstattungsklasse 3 (BG-Bau, DGUV 201-056).
Leistungs- und Funktionsanforderungen:
- Neigung: senkrecht
- Sicherung durch zwei Betongewichte je 12,5 kg
 Material: Beton mit Armierung aus Synthetikfasern
- Einbau der Betongewichte übereinander gestapelt
- Rohre (Hand-/Knielauf) in Rohrhalter eingelegt
- Material Geländer: Aluminium
- Material Schutzkappen: PP
- Pfostenabstand: max. 2.500 mm
- Oberkante Holm über Aufstellfläche: 1.136 - 1.216 mm
- Durchmesser Geländerholme: 36 mm
- Höhenverstellbereich: 80 mm
- Länge Ausleger: 1.300 mm
- Geländerpfosten / Ausleger 45 x 25 mm
- Gewichte Abmessungen: 390 x 390 x 93 mm
- Gewichte Höhe gestapelt: 149 mm
Liefern und gemäß Herstellervorgaben fachgerecht
auf geeignetem Flachdachaufbau montieren.

angeboten ...................................
Menge: 110,000 m

**01.03.020 Absturzsicherung; Mehrpreis klappbare Ausführung**
Geländer in klappbarer Ausführung als Mehrpreis zur
Vorposition.
Menge: 110,000 m

**01.03.030 Montagedokumentation**
Erstellung einer Montagedokumentation der Absturzsicherung gemäß Herstellervorgabe mit nachfolgenden Mindestinhalten:
- Objekt-Adresse
- Produkte
- Montagefirma / Monteur
- Dachaufsichtsplan
- Fotodokumentation
Eine vollständige Montagedokumentation ist
nach Abschluss der Arbeiten an den Auftraggeber zu
übergeben.
Menge: 1,000 Stk

#### Bereich 01.04 Studenlohnarbeiten

**01.04.010 Facharbeiter**
Für eventuell erforderliche Arbeiten eines Facharbeiters, die nicht im LV erfasst sind. Zum Nachweis nur auf ausdrückliche Anweisung der Bauleitung.
Menge: 20,000 h

**01.04.020 Helfer**
Für eventuell erforderliche Arbeiten eines Helfers, die nicht im LV erfasst sind. Zum Nachweis nur auf ausdrückliche Anweisung der Bauleitung.
Menge: 20,000 h

*Hinweis: Allgemeine Beschreibung Dachabdichtung der Mensa*
Allgemeine Beschreibung Dachabdichtung der Mensa

Anwendungskategorie der Dachabdichtung DIN 18531: K2
Gebäudehöhe: bis 12 m
Dachfläche: ca. 1100 qm
Dachneigung: > 2 %
Neigung der Entwässerungskehlen:
Unterkonstruktion: Stahlbeton

Zusätzlich zu dieser Leistungsbeschreibung sind in ihrer jeweils neuesten Fassung zu beachten:
- DIN 18531, DIN 18532, DIN 18533, DIN 18534 und DIN 18535 und DIN 18195
- Technische Regeln für die Planung und Ausführung von Abdichtungen mit Polymerbitumen- und Bitumenbahnen - abc der Bitumenbahnen (vdd e.V. Frankfurt)
- Die Werksvorschriften der einzelnen Hersteller
- Die "Allgemeinen Technischen Vertragsbedingungen für Bauleistungen" (VOB/C)
- Die Bestimmungen der Berufsgenossenschaft

Der nachfolgende Leistungstext ist unter Berücksichtigung der erhöhten Qualitätsanforderungen der DIN 18531 an Dächer der Anwendungskategorie K2 erstellt. Dies betrifft insbesondere die Wasserführung in der Dachfläche und die Ausbildung der Details. Metallprofile, Holzbohlen, Einbauteile etc. sind mit darauf abgestimmten Befestigungsmitteln im tragenden Untergrund zu befestigen. Dabei ist die DIN EN 1991-1-1 und DIN EN 1991-1-4/AN zu beachten.

Der Anbieter hat sich vor der Angebotsabgabe genauestens über das Objekt zu informieren, die baulichen und technischen Gegebenheiten mit der Bauleitung abzustimmen und die Massen nachzuprüfen. Nachforderungen aus Nichtkenntnis der Baustellenbesonderheiten können nicht anerkannt werden.

Die in der Leistungsbeschreibung aufgeführte Anzahl und Größe der Entwässerungseinrichtungen (Abläufe und Notüberläufe) ist entsprechend DIN 1986-100 auch hinsichtlich der Lage durch einen Fachsachverständigen zu überprüfen.

Soweit im Text nichts anderes beschrieben ist, ist die Lieferung der erforderlichen Materialien in die Leistungspreise einzukalkulieren.

Soweit für die in der Leistungsbeschreibung erfassten Bauprodukte harmonisierte technische Regeln entsprechend der Verordnung (EU) Nr. 305/2011 (EUBauPVO) zur Angleichung der Rechts- und Verwaltungsvorschriften der Mitgliedstaaten über Bauprodukte und anderer Rechtsakte der europäischen Gemeinschaft bestehen, sind diese zwingend einzuhalten.

Die in der Leistungsbeschreibung beschriebenen Bauprodukte sind als zur fachgerechten Lösung erforderliche Richtfabrikate vorgesehen. Werden andere Produkte angeboten, so sind für diese Produkte die Qualität und die Gleichwertigkeit nachzuweisen. Die Produkte müssen den europäischen Normen
(harmonisierte technische Regeln) und den dazu gehörigen deutschen Anwendungsnormen entsprechen. Wird keine Gleichwertigkeit nachgewiesen, so ist das Richtfabrikat bindend einzusetzen.

Der Nachweis der harten Bedachung gemäß Landesbauordnung ist durch Vorlage eines abP einer anerkannten Prüfstelle zu führen.

#### Bereich 01.05 Baustelleneinrichtung

**01.05.010 Baustelleneinrichtung**
Baustelle einrichten, während der gesamten Bauzeit der Dachflächen vorhalten und nach Beendigung der Arbeiten wieder entfernen, inkl. Vorhalten der erforderlichen Transportgeräte, Einholung von Lagergenehmigungen, Sicherung der Baustelle, auch mit Parkverbotsschildern,  Vorhalten eines Bauwagens für Pausenzeiten.
Die Teil-Gerüststellung außen erfolgt bauseits. Eingangstunnel und Bauzäune werden bauseits gestellt.
Auf dem Dach werden Absturzsicherungen bauseits gesetzt.
Menge: 1,000

#### Bereich 01.06 Abdichtungsarbeiten der Mensa

**01.06.010 Blitzschutz demontieren**
Demontieren der vorhandenen Blitzschutzanlage mit allen Zubehörteilen, von der Dachfläche transportieren und als Bauschutt abfahren, einschließlich der anfallenden
Entsorgungskosten.
Menge: 150,000 m

**01.06.015 An- und Abschlussabdichtungen demontieren**
Demontieren der vorhandenen An- bzw. Abschlussabdichtungen, inkl. Anpressschiene, von der Dachfläche schaffen, abfahren und inkl. Entsorgungskosten entsorgen.

1. Abdichtung aus: Bitumen
2. Abdichtung aus: Bitumen

Verlegeart: Verklebt und mechanisch befestigt

Anschlusshöhe: bis 60 cm
Menge: 200,000 m

**01.06.020 Dachabläufe demontieren**
Demontieren der vorhandenen Dachabläufe, inkl. der Aufstockelemente, DN: bis 150, aus der vorhandenen Abdichtung und der Unterkonstruktion ausbauen und als Bauschutt abfahren, einschließlich der
anfallenden Entsorgungskosten.

Es ist darauf zu achten, dass die vorhandenen Anschlussrohre befestigt bleiben und nicht abfallen.
Menge: 4,000 Stk

**01.06.025 Dunstrohre demontieren**
Demontieren der Dunstrohre für die Entlüftung von Abwasserleitungen aus Kunststoff und Zink und als Schutt inkl. Entsorgungskosten abtransportieren.

Durchmesser DN: bis DN 150
Menge: 15,000 Stk

**01.06.030 Dachfläche reinigen**
Verunreinigungen scharf abfegen,
anfallenden Schutt vom Dach schaffen
und entsorgen.
Menge: 1100,000 m²

**01.06.040 Blasen und Wellen überpüfen und überarbeiten**
Vorhandene Abdichtung auf Lufteinschlüsse, Blasen und Wellen überprüfen und überarbeiten. Diese Stellen aufschneiden, abstoßen und fachgerecht überarbeiten.

Die überarbeiteten Flächen werden abgerechnet.
Menge: 10,000 m²

**01.06.050 Zementgebundene Deckplatte**
Liefern und verlegen von zementgebundenen Leichtbauplatten, Dicke 6 mm, als zusätzliche druckfeste Schutz- und Lastverteilungsschicht im Bereich geplanter Photovoltaikanlagen auf einem Flachdachaufbau mit Bitumenabdichtung.

Die Platten sind mit PU-Kleber verklebt, dicht gestoßen und im Verband auf der zuvor fachgerecht verlegten Wärmedämmung aufzubringen. Die Verlegung erfolgt unter Berücksichtigung der statischen Erfordernisse und der vorgesehenen Belastung durch die PV-Unterkonstruktion.

Besondere Leistungen:

- Transport und Zuschnitt der Platten auf der Baustelle
- Herstellen von passgenauen Zuschnitten im Bereich von  Durchdringungen, Attiken oder Dachaufbauten
- Ebenes und lagestabiles Verlegen ohne Überzähne
- Entsorgung von Schnittresten und Verpackungen
- Dokumentation der fachgerechten Verarbeitung auf Verlangen der Bauleitung

Technische Angaben:

- Plattentyp: Lastverteilungsplatte
- Material: zementgebundene Leichtbauplatte mit Glasfasergewebeeinlage
- Plattendicke: 6 mm
- Format: gemäß Hersteller
- Druckfestigkeit: biege- und stoßfest
- Brandverhalten: Nicht brennbar, Euroklasse A1 gemäß DIN EN 13501-1
- schimmelresistent
- geprüft bei Frost-Tau-Wechsel
- wasserbeständig - kein aufquellen, resistent gegen Feuchtigkeit und Witterung

Aufgrund der Eigenschaften und der Zulassung für den Dachbereich und der Unkenntnis über ein vergleichbares Produkt ist nachfolgendes Fabrikat anzubieten.

Fabrikat: Knauf AQUAPANEL® Rooftop 6mm
Menge: 800,000 m²

**01.06.060 Bitumen-Voranstrich**
Kaltverarbeitbarer Bitumenvoranstrich auf Lösungsmittelbasis, schnelltrocknend, auf den gereinigten Untergrund einschl. aller An- und Abschlüsse streichen oder spritzen und durchtrocknen lassen.

Verbrauch: ca. 0,3 kg/m²

Hinweis:
Der Untergrund muss frei von Trennschichten wie z.B. Sprühfolien oder Ölen sein, diese sind im abtragenden Verfahren bauseits zu entfernen.

angeboten ...................................
Menge: 1100,000 m²

**01.06.070 1. Abdichtungslage oberhalb der zementgeb. Deckplatte**
Erste Lage der Abdichtung oberhalb der zementgebundenen Deckplatte vollflächig verklebt als Behelfsabdichtung. Der Nahtbereich wird je nach Witterung geklebt oder verschweißt,

Elastomerbitumen-Kaltselbstklebebahn als untere Lage
nach DIN EN 13707 und DIN EN 13969 mit variabler
Nahtfügetechnik.
Leistungs- und Funktionsanforderungen:
- Anwendungskurzzeichen nach
 DIN SPEC 20000-201: DU/E1 PYE KTG KSP 3
 DIN SPEC 20000-202: PYE KTG KSP 3
- Dicke: ca. 3 mm
- oberseitig: folienkaschiert
- unterseitig: Kaltselbstklebebitumen mit Abziehfolie
- kurzfristige Behelfsabdichtung
- Trägereinlage: Glasgittergelege mit Glasvlies
- Maximale Zugkraft nach DIN 12311-1:
 l + q: > 1000 N/50 mm
- Dehnung nach DIN 12311-1: l + q: > 2 %
- Kaltbiegeverhalten nach DIN EN 1109: oben < -25 °C
 unten < -30 °C
- Wärmestandfestigkeit nach DIN EN 1110: > +100 °C
- Verhalten bei Brand von außen, im System geprüft
 nach DIN CEN/TS 1187 und eingestuft in BROOF(t1)
Liefern und gem. Herstellervorgaben auf den Untergrund
fachgerecht verlegen. Längsnaht- und Kopfstoßüberdeckung mind. 8 cm breit, unter Verwendung einer
Andrückrolle fachgerecht thermisch verschweißen.
Ein 45°-Eckschnitt ist an der unteren Lage im Bereich
des T-Stoßes auszuführen. Stöße versetzt anordnen.

angeboten ...................................
Menge: 850,000 m²

**01.06.080 Abdichtung Oberlage**
Polymerbitumen-Schweißbahn als obere Lage nach DIN EN 13707, mit einer mechanisch hochbelastbaren und dimensionsstabilen Kombinationsträgereinlage in Verbindung mit hochwertigsten Bitumenrezepturen, oberseitig APP-Bitumen für extrem gute Wärmestandfestigkeit und unterseitig SBS-Bitumen für beste Verschweißbarkeit.

Leistungs- und Funktionsanforderungen:

- Anwendungskurzzeichen nach

DIN SPEC 20000-201: DO / E1 PYE KTP 300 S5

DIN SPEC 20000-202: BA PYE KTP 300 S5

- Dicke ca. 5,2 mm
- oberseitig: beschiefert grünweiß
- unterseitig: folienkaschiert
- Trägereinlage: Polyesterverbund (KTP) 300 g/m²
- Maximale Zugkraft nach DIN 12311-1:
l + q: > 1450 N/50 mm
- Dehnung nach DIN 12311-1: l + q: > 23 %
- Maßhaltigkeit nach DIN EN 1107: < 0,1 %
- Kaltbiegeverhalten nach DIN EN 1109:
oben < -25 °C, unten < -40 °C
- Wärmestandfestigkeit nach DIN EN 1110:
oben > +150 °C, unten > +120 °C
- Widerstand gegen stoßartige Belastung nach
DIN EN 12691: >= 2000 mm Verfahren B
- Fremdüberwachung der Qualität bei der Herstellung
durch TÜV SÜD
- Verhalten bei Brand von außen, im System geprüft
nach DIN CEN/TS 1187 und eingestuft in BROOF(t1)
liefern und gem. Herstellervorgaben auf den Untergrund
fachgerecht vollflächig verschweißen. Längsnaht- und
Kopfstoßüberdeckung min. 8 cm breit fachgerecht
verschweißen. Stöße versetzt anordnen. Die Abdichtungsbahn ist bis auf das Dachrandabschlussprofil zu führen und fachgerecht zu befestigen.

angeboten ...................................
Menge: 1100,000 m²

**01.06.085 Anschluss an aufgehende Bauteile**
Abdichtungsanschluss der vorgenannten Abdichtungsoberlage an aufgehende Bauteile fachgerecht herstellen.
Die Abdichtung ist mit 10cm Lagenrückversatz zu überlappen und an den Bauteilen hochzuführen.

Gesamtbreite des Anschlussstreifens: bis 60 cm
Menge: 25,000 m

**01.06.090 Anschluss an Attika**
Abdichtungsanschluss der vorgenannten Abdichtungsoberlage an die Attika fachgerecht herstellen. Im Randbereich ist ein zu liefernder PIR-Keil 100 mm fachgerecht zu verlegen.
Die Abdichtungsbahn ist mit 10cm Lagenrückversatz zu überlappen und bis unter das bestehende Dachrandprofil zu führen, zu verschweißen und fachgerecht mit einer Anpressschiene zu fixieren.

Gesamtbreite des Anschlussstreifens: bis 70 cm
Menge: 200,000 m

**01.06.100 Einlaufkörper**
Liefern und fachgerechter Einbau eines Dachablaufs DN 100 für den Einbau in bestehende Dachkonstruktion. Der Ablauf muss für die Entwässerung von Flachdächern mit zweilagiger Bitumenabdichtung geeignet sein. Anschluss des Ablaufs an die vorhandene Entwässerungsleitung im Bestand.

Abflussmenge 7,4 l/s bei 35 mm Stauhöhe

Inkl. passgenauem, druckfestem Dämmkörper für einen Anschluss an umliegende PIR-Dämmung, Dämmdicke 160 mm. Der Ablaufkörper muss höhenkompatibel zur umliegenden Wärmedämmung sein. Der Anschluss an die Abdichtung erfolgt gemäß den Vorgaben des Abdichtungsherstellers mit werkstoffkompatiblen Flanschen oder Klemm-/Schweißverbindungen.

Inkl. aller erforderlichen Nebenleistungen wie:

- Herstellen der Öffnung in der Bestandskonstruktion
- Anarbeiten der Bitumenabdichtung an den Flansch des Ablaufs (zweilagig)
-Wärmedämmtechnische Anpassung im Anschlussbereich
- Anschluss an bestehende Dachentwässerungsleitung (inkl. Muffe, ggf. Übergangsstück)
- Einbau frost- und druckbeständig, inkl. Gefälleeinpassung

Angebotenes Produkt:.........................................
Menge: 4,000 Stk

**01.06.110 Notüberlauf**
Liefern und fachgerechtes Einbauen eines Notentwässerungselements (Notüberlauf), rechteckig, mit verlängertem Anschlussstutzen und zugehörigem Wärmedämmkörper.
Neigung des Rohres: ca. 3°

Abflussmenge als Speier 8,8 l/s bei 65 mm Stauhöhe

Der Notüberlauf ist in der Dämmebene des Flachdaches einzubauen und wird durch die vorhandene Dachrandabdeckung geführt. Die Gesamtlänge des Anschlussstutzens beträgt  1,0 m und wird ggf. bauseits auf die notwendige Länge angepasst.

Das Notentwässerungselement besteht aus einem hochschlagregen- und strömungssicheren Einlaufkopf mit integriertem Laubfang, sowie einer Abdeckplatte und wird mit einem wärmegedämmten Verlängerungselement (z. B. PU-Dämmkörper oder gleichwertig) vollständig in die vorhandene Wärmedämmung integriert.
Um bündig an die bestehende PIR-Dämmung anzuschließen, muss der Dämmkörper ggf. mit entsprechendem Dämmmaterial (mind. WLG 023) unterfüttert werden.

Die Abdichtungsebene des Flachdaches besteht aus bituminöser Abdichtung. Der Anschluss an die Dachabdichtung erfolgt über werkseitig vorkonfektionierte, bitumenverträgliche Klebeflansche zur Anbindung an die bituminöse Dachabdichtung gemäß den Herstellerangaben.

Der Durchbruch durch die Dachrandabdeckung ist bauseits herzustellen und auf die Maße des Notüberlaufes abzustimmen. Notüberlaufhöhe, -durchmesser und -führung sind nach DIN 1986-100 und den gültigen Regeln der Technik auszuführen.
Bei der Durchdringung des Bleches ist darauf zu achten keine Stöße zu treffen und die thermische Ausdehnung des Materials zu berücksichtigen. Das Raster der Bleche ist entsprechend auf die Position des Notüberlaufs anzupassen.
Die Durchdringung des Bleches ist nach Herstellerangaben abzudichten.
Der Überstand über der Dachrandbekleidung beträgt 10cm.
Lieferung und Montage des Notüberlaufs inkl. Anstauflansch. Die Oberkante des Anstauflansches sollte mind. 2cm unter der angrenzenden Gebäudekante liegen.

Leistungsumfang umfasst:

- Lieferung und Montage des Notüberlaufs mit 1 m Stutzenlänge
- Wärmedämmkörper zur Einbindung in die Dach- bzw. Gefälledämmung
- ggf. Unterfütterung des Dämmkörpers
- Durchdringung der Dachrandabdeckung (inkl. aller erforderlichen Zuschnitte und eindichten des Entwässerungsrohres
- Einbindung in die bituminöse Abdichtung inkl. werkstoffgleicher An- und Abschlüsse
- Dichtprüfung und Funktionskontrolle

Angebotenes Produkt:.........................................
Menge: 4,000 Stk

**01.06.120 Strangentlüfter**
Lieferung und fachgerechter Einbau von
Flachdachentlüftern
für Fallleitungen,
mit Klebeflanschen
und stufenförmigem Rohrstutzen,
einschl. schlagregensicherer Abdeckhaube
und Anschlussarbeiten an Abdichtung und Dämmung.
Nenndurchmesser : bis DN 150
Material : PVC UV-stabilisiert
Farbe : schwarz

Angebotenes Produkt:.........................................
Menge: 15,000 Stk

#### Bereich 01.07 Absturzsicherung

**01.07.005 Absturzsicherung Flachdachgeländer**
Durchdringungsfreier Seitenschutz für Flachdächer, als
Komplett-Geländersystem aus Aluminium zur
Kollektivsicherung für Insp.- u. Wartungszwecke
nach DIN EN 13374 Klasse A.
Ausstattungsklasse 3 (BG-Bau, DGUV 201-056).
Leistungs- und Funktionsanforderungen:
- Neigung: senkrecht
- Sicherung durch zwei Betongewichte je 12,5 kg
 Material: Beton mit Armierung aus Synthetikfasern
- Einbau der Betongewichte übereinander gestapelt
- Rohre (Hand-/Knielauf) in Rohrhalter eingelegt
- Material Geländer: Aluminium
- Material Schutzkappen: PP
- Pfostenabstand: max. 2.500 mm
- Oberkante Holm über Aufstellfläche: 1.136 - 1.216 mm
- Durchmesser Geländerholme: 36 mm
- Höhenverstellbereich: 80 mm
- Länge Ausleger: 1.300 mm
- Geländerpfosten / Ausleger 45 x 25 mm
- Gewichte Abmessungen: 390 x 390 x 93 mm
- Gewichte Höhe gestapelt: 149 mm
Liefern und gemäß Herstellervorgaben fachgerecht
auf geeignetem Flachdachaufbau montieren.

angeboten ...................................
Menge: 200,000

**01.07.007 Absturzsicherung; Mehrpreis klappbare Ausführung**
Geländer in klappbarer Ausführung als Mehrpreis zur
Vorposition.
Menge: 200,000

**01.07.010 Montagedokumentation**
Erstellung einer Montagedokumentation der Absturzsicherung gemäß Herstellervorgabe mit nachfolgenden Mindestinhalten:
- Objekt-Adresse
- Produkte
- Montagefirma / Monteur
- Dachaufsichtsplan
- Fotodokumentation
Eine vollständige Montagedokumentation ist
nach Abschluss der Arbeiten an den Auftraggeber zu
übergeben.
Menge: 1,000

#### Bereich 01.08 Stundenlohnarbeiten

**01.08.010 Facharbeiter**
Für eventuell erforderliche Arbeiten eines Facharbeiters, die nicht im LV erfasst sind. Zum Nachweis nur auf ausdrückliche Anweisung der Bauleitung.
Menge: 20,000

**01.08.020 Helfer**
Für eventuell erforderliche Arbeiten eines Helfers, die nicht im LV erfasst sind. Zum Nachweis nur auf ausdrückliche Anweisung der Bauleitung.
Menge: 20,000

USt %: 19,00
